# Muro de fábrica, de ladrillo cerámico

- Propiedad del archivo: CYPE INGENIEROS, S.A.
- Formato: FIEBDC-3/2002
- Divisa: EUR
- Costes indirectos: 3.00 %
- IVA: 21.00 %

## E Estructuras

### EF Fábrica

#### EFM Muros

**EFM010** m³ Muro de fábrica, de ladrillo cerámico.
Muro de 1 pie de espesor de fábrica de ladrillo cerámico cara vista macizo de elaboración mecánica, color rojo, 24x11,5x5 cm, con juntas horizontales y verticales de 20 mm de espesor, junta rehundida, recibida con mortero de cemento industrial, color gris, M-5, suministrado a granel.
Incluye: Limpieza y preparación de la superficie de apoyo. Replanteo. Colocación y aplomado de miras de referencia. Tendido de hilos entre miras. Colocación de plomos fijos en las aristas. Colocación de las piezas por hiladas a nivel. Repaso de juntas y limpieza.
Criterio de medición de proyecto: Volumen medido según documentación gráfica de Proyecto.
Criterio de medición de obra: Se medirá el volumen realmente ejecutado según especificaciones de Proyecto.

| Código | Ud | Descripción | Rendimiento | Precio | Importe |
|---|---|---|---|---|---|
| mt05mmq010a | Ud | Ladrillo cerámico cara vista macizo de elaboración mecánica, color rojo, 24x11,5x5 cm, para uso en fábrica no protegida (pieza U), densidad 1300 kg/m³, según UNE-EN 771-1. (material) | 481.250 | 0.58 | 279.13 |
| mt08aaa010a | m³ | Agua. (material) | 0.111 | 1.50 | 0.17 |
| mt09mif010cb | t | Mortero industrial para albañilería, de cemento, color gris, categoría M-5 (resistencia a compresión 5 N/mm²), suministrado a granel, según UNE-EN 998-2. (material) | 0.611 | 50.20 | 30.67 |
| mq06mms010 | h | Mezclador continuo con silo, para mortero industrial en seco, suministrado a granel. (maquinaria) | 2.690 | 1.94 | 5.22 |
| mo021 | h | Oficial 1ª construcción en trabajos de albañilería. (mano de obra) | 9.459 | 23.10 | 218.50 |
| mo114 | h | Peón ordinario construcción en trabajos de albañilería. (mano de obra) | 4.729 | 21.69 | 102.57 |
| % | % | Costes directos complementarios | 2 % | 636.26 | 12.73 |
|  |  | Costes directos |  |  | 648.99 |
